# Schloss Charlottenburg, Fassadenbeleuchtung
Angebotsaufforderung (GAEB 90, DA83)
DV-Nummer: 6261083
Eröffnung: 06.08.26
Währung: EUR

## Außenbeleuchtung
Datum: 10.07.26

*Hinweis*
L E I S T U N G S V E R Z E I C H N I S

 über die Erneuerung der Außenbeleuchtung
 im Außenbereich des Schlosses
 Charlottenburg

Bauvorhaben: Schloss Charlottenburg
 Abschluss der Hüllensanierung
 2. Teilprojekt (Starkstromanlagen)

Bauherr: Stiftung Preußische Schlösser
 und Gärten Berlin-Brandenburg
 Allee nach Sanssouci 6
 14471 Potsdam

Stand: Juni 2026

*Hinweis*
Baubeschreibung

Allgemeine Beschreibung des Bauvorhabens

Am Schloss Charlottenburg hat die Außenbeleuchtungsanlage ihre wirtschaftlich sinvolle Betriebsdauer
erreicht und soll den neuen Anforderungen entsprechend
gegen neue Leistungsoptimierte LED Leuchten mit
RGB-Funktion getauscht bzw. ergänzt werden.

Die neue Beleuchtungsanlage soll für folgende
Funktionen genutzt werden:

-  Außendarstellung von Teilen des Gebäudes in den
Abendstunden mit einer gleichmäßigen, dem
Ambiente entsprechende Beleuchtung mittels Einbindung
der Bestandsschaltung.

-  Energieersparnis, trotz einer Erhöhung der
Leuchten-Anzahl gegenüber der vorhandenen
Beleuchtungsanlage.

-  Die Möglichkeit der Zu- bzw. Einschaltung bei
festgestellten Bewegungen durch die Videoüberwachung
außerhalb der Öffnungszeiten des Schlosses sowie der
manuellen Ein- und Schaltung durch die Notruf-
und Serviceleitstelle.

*Hinweis*
Sonstige Maßnahmen zur Baustelle

Ausführungszeichnungen

Zur Ausführung gehört folgende Ausführungszeichnung.

Diese wird dem AN jedoch erst nach Auftragsvergabe zur
Verfügung gestellt.

Alle Zeichnungen sind streng vertraulich zu behandeln.

Zeichnung Nr.
Bezeichnung

CB_ES110-160G-00_AUA445_ÜS001-2a
Beleuchtung Außenanlage

CB_ES130G-00_AUA445_SE001-2
Strangschema Außenbeleuchtungsanlage

CB-ES130G-00_XXA440_SE001-2
Hüllensanierung 1. BA, Unterverteilung

*Hinweis*
Anlagenbeschreibung

Starkstromtechnische Anlagen

Leistungsumfang

Die in diesem Leistungsverzeichnis erfassten, vom
Auftragnehmer (AN) zu erbringenden Leistungen
beinhalten
insbesondere:

- Die Demontage der vorhandenen Außenbeleuchtung.

- Die Erneuerung der Außenbeleuchtungsanlage mittels
neuer Mast-, Traversen- und Fassadenstahler, bestückt
mit
LED, Lichtfarbe RGB und mit anwendungsbezogener
Lichtverteilung.

- Die Erneuerung der Verkabelung der
Außenbeleuchtungsanlage.

- Die Errichtung von 2 Stück zusätzlicher
Energiesäulen im
Außenbereich.

- Die Lieferung und Montage einer neuen
Unterverteilung.

- Die Anpassung bestehender Unterverteilungen an die
neuen Anforderungen der Lichtsteuerung.

- Die Programmierung und Inbetriebnahme der neuen
Außenbeleuchtungsanlage.

### Bereich 01 Außenbeleuchtung

#### Abschnitt 01.01 4441 - Demontage starkstromtechnischer Anlagen

*Hinweis*
Die vorhandenen elektrotechnischen Einrichtungen und
Installationen in den vom Umbau betroffenen
Gebäudeteilen
sind vom Auftragnehmer (AN) zu demontieren.

Zum Leistungsumfang des ANs gehört insbesondere:

- Das Feststellen der Stromkreise und Leitungswege.

- Das Freischalten der Anlagen in Abstimmung mit dem
Betriebspersonal des Bauherrn.

- Die Demontage der Anlagen und Einrichtungen.

- Die nachweislich ordnungsgemäße Entsorgung der
demontierten Anlagen und Materialien bzw. deren
Einlagerung an einer vom AG anzuweisenden Stelle im
selben oder angrenzenden Gebäude, gemäß
Festlegung in/bei den jeweiligen Leistungspositionen.

Mehraufwendungen für längere Lauf- und Transportwege
(auch
außerhalb der Norm), sind die Einheitspreise
einzukalkulieren.

Die Laufwege können denen zur Kalkulation beigefügten
Plänen
entnommen werden.

Die oben genannten Leistungen sind - ungeachtet einer
weiteren Beschreibung in den betreffenden Positionen -
in die
Einheitspreise einzukalkulieren.

*Hinweis*
Demontage der Elektroinstallation

Die Leistungen umfassen insbesondere:

- Das Freischalten und Abklemmen der Zuleitungen an
den Unterverteilern/Verteilerkästen und den
Installationsgeräten.

- Die Demontage der einzelnen Zuleitungen in
Leerrohren, Leitungsführungskanälen Hohlwänden etc.
Leitungen unter Putz (ohne Leerrohr) sind wandbündig
abzutrennen.

- Die Demontage der Anlagen und Installationsgeräte.

- Den Abtransport der demontierten Materialien vom
Gelände und nachweislich ordnungsgemäße
Entsorgung.

*Hinweis*
Demontage von Kabel/Leitungen

**01.01.10 Demontage und Entsorgung**
Demontage und Entsorgung
von Installationsleitungen bis 5 x 2,5 mm2
einschließlich
Schellen, Leerrohren auf Putz, Leerrohrbefestigungen
etc.
Menge: 200,000 m

**01.01.20 Demontage und Entsorgung**
Demontage und Entsorgung
von Kabel/Installationsleitungen 5 x 4 mm2 bis 5 x 16
mm2,
sonst wie vor
Menge: 100,000 m

**01.01.30 Ausprüfen vorhandener Kabel und Leitungen**
Ausprüfen vorhandener Kabel und Leitungen
durch messen, prüfen und abklemmen von Leitungen und
Kabel, die außer Betrieb sind
Menge: 1000,000 St

*Hinweis*
Demontage von Beleuchtungsanlagen

Die Leistungen umfassen insbesondere:

- Das Freischalten und Abklemmen der
Leuchtenzuleitungen an der Unterverteilung, an
Abzweigdosen und den Leuchten.

- Die Demontage der Lampen.

- Die Demontage der Leuchten einschließlich
Tragekonstruktion, Pendel, anteiliger Tragschiene etc.

- Den Abtransport und die nachweislich ordnungsgemäße
Entsorgung der demontierten und zerlegten Leuchten,
Lampen und Materialien.

Bei den angegebenen Montagehöhen sind entsprechende
Gerüststellungen/Hubbühnen zu berücksichtigen.

**01.01.40 Demontage und Entsorgung einer Anbau-/Pendelleuchte**
Demontage und Entsorgung einer Anbau-/Pendelleuchte
Einbauleuchte als Rasterleuchte, Lichtleiste,
Wannenleuchte,
Spiegelleuchte für Leuchtstofflampen bis 2 x 58 W als
Einzel-
oder Lichtbandleuchte einschließlich Abtransport und
nachweislich ordnungsgemäßer Entsorgung, Montagehöhe
bis
4,00 m.

Die Leistungen umfassen insbesondere:

- Die Demontage und nachweislich ordnungsgemäße
Entsorgung der Lampen und Starter.

- Das Abklemmen der Leuchtenzuleitung
Menge: 5,000 St

**01.01.50 Demontage und Entsorgung eines Strahlers**
Demontage und Entsorgung eines Strahlers
bestückt bis 100 W als Halogenstrahler, Montagehöhe
bis zu
12,00 m, einschließlich Abtransport und nachweislich
ordnungsgemäßer Entsorgung
Menge: 10,000 St

#### Abschnitt 01.02 4445 - Unterverteilungen

*Hinweis*
Allgemeine Beschreibung der Ausführungsmerkmale

Grundsätzlich sind die Unterverteilungen als
fabrikfertige,
partiell typen- und stückgeprüfte
Installationsverteiler bzw.
typgeprüfte Schaltgerätekombinationen (PSC) nach VDE
0660/Teil 600 auszuführen. Müssen die Verteiler als
nicht
fabrikfertige Schaltanlagen und Verteiler nach VDE
0100,
Paragraph 30.b, ausgeführt werden, so hat der AN die
entsprechenden Prüfungen nach VDE 0100/5.73, Paragraph
30.b.8, durchzuführen und hierüber bei der Abnahme
einen
entsprechenden Nachweis vorzulegen.

Ausführung der Unterverteilungen

Stahlblech-Unterverteilungen

Schutzart gemäß DIN 40 050: IP 44 (mit Tür)

Schutzklasse:  II

Die Gehäuse, insbesondere die Türen, sind in
verwindungssteifer Ausführung zu liefern.

Alle Metallteile sind mit einem Rostschutzvoranstrich
sowie
einer schlagfesten Lackierung zu versehen.

Benachbarte aktive Teile von elektrischen
Betriebsmitteln, die
bedient werden müssen, sind entsprechend Paragraph 4,
Ziffer
6, der UVV berührungssicher abzudecken.

Die Verteilungen sind wie folgt aufzugliedern:

Klemmenraum, über die gesamte Breite der Verteilung. Er
muss den örtlichen Anforderungen entsprechend die Aussparungen für das Einführen der zu- und abgehenden
Kabel
bzw. Leitungen sowie die der Schaltung ent- sprechenden
Anzahl der Reihen- und PE-Klemmen besitzen.

Für die Kabel-/Leitungseinführungen sind entsprechende
Öffnungen vorzusehen.

Der Raum ist so reichlich zu dimensionieren, dass
mindestens
noch Platz für 30 % Reserve verbleibt. Die Klemmen
sind derart
anzuordnen, dass

a) die eingeführten Leitungen dürfen nicht die
Klemmenanschlüsse verdecken oder auf die Klemmen
drücken,

b) genügend Platz zum Rangieren der Leitungen
verbleibt.

Zur Zugentlastung sind die eingeführten
Leitungen/Kabel durch
geeignete Mittel (z. B. Schellen, Kanal) abzufangen.

Geräteraum

Die einzelnen Geräte sind je nach Größe der Verteilung
in einen
oder mehrere Geräteraum/-räume einzubauen.

Für Luftschütze und andere Geräte sollen bei Bedarf
von den
Sicherungsgeräten getrennte, ausreichend dimensionierte
Geräteräume angeordnet werden.

Enthält ein Verteiler verschiedene Netze, so sind die
einzelnen
Felder durchgehend abzuschotten.

Der AN hat sich vor Beginn der Werkstattarbeiten
eigenverantwortlich über die Transportverhältnisse und
die
Abmessungen der vorgesehenen Aufstellräume zu
informieren.
Die Ausführungszeichnungen einschließlich Schaltbilder
aller
Verteilungen sind der Bauleitung rechtzeitig in
dreifacher
Ausfertigung zur Genehmigung vorzulegen.

Ist bei Verteilern aufgrund hoher Bestückung mit
Schützen und
Sicherungsorganen mit hoher Wärmeentwicklung zu
rechnen,
so sind entsprechende Gegenmaßnahmen zu treffen (z. B.
größere Geräteabstände, Lüftungskiemen u. ä.).

Verdrahtung und Klemmen

Sämtliche Verteiler sind mit fünf Leitern (L1 bis L3,
N, PE) zu
verdrahten.

Alle ankommenden und abgehenden Leitungen und Kabel
sind
in den Verteilern und Steuertafeln auf Klemmen zu
legen,
Adernquerschnitte über 16 mm2 können direkt auf die
Geräte
geführt werden. Der Querschnitt der
Verdrahtungsleitungen
muss mindestens dem Nennstrom der angeschlossenen
Einbaugeräte entsprechend gewählt werden.

Für alle N-Leiter bis 10 mm2 sind N-Trennklemmen
vorzusehen, PE-Leiter sind auf PE-Leiterklemmen zu
führen.

PE-Leiter und N-Trennklemmen sollen nicht auf separaten
Schienen, sondern anschließend neben den zugehörigen
Außenleiterklemmen angeordnet werden. Mehrstockklemmen
sind nicht zugelassen!

Klemmen für Fremd- oder Kleinspannungen sind separat
anzuordnen und entsprechend zu kennzeichnen.

Gerätebestückung

Für gleichartige Geräte, z. B. Leitungsschutzschalter,
Schütze
usw. ist ein einheitliches Fabrikat zu wählen.

Bei der Auswahl der Sicherungen/Leitungsschutzschalter
sind
eventuelle Anlaufströme der Geräte zu berücksichtigen.

Die Anordnung zusätzlicher Geräte in den Verteilern ist
entsprechend den Wünschen der Bauleitung vorzunehmen.

Die Vorsicherungen der Leitungsschutzschalter für die
Beleuchtung dürfen nicht höher als mit 80 % ihres
Nennstromes
belastet werden.

Alle Sicherungs-Lasttrennschalter sind derart
einzubauen, dass
die Abdeckung auch bei eingeschaltetem Gerät abgenommen
werden kann.

Für die nicht benötigten Platzreserven sind die
Geräteausschnitte in den Abdeckplatten vom AN ohne
zusätzliche Berechnung mit entsprechenden,
systemzugehörigen Abdeckungen zuverlässig zu
verschließen.

Kompakt-Leistungsschalter/Elektronik-Ausführung

Nach DIN VDE 0660, Teil 101, sowie EN 60 947-2, mit
einer
zusätzlichen, von der Handhabe unabhängigen
Kontaktstellungs-Anzeige; Schaltvermögen: 40 KA,
Angaben
entsprechend Icu bei 400 V/50 Hz, Umgebungstemperaturbereich: 45°C; fabrikfertig und typgeprüft
nach DIN VDE 0660, Teil 500 (PSC) komplett einschließlich
Unterspannungsauslösung, Berührungsschutz- Abdeckung;
in
Elektronik-Ausführung mit frontseitigem
Schraubanschluss mit
mikroprozessor-gesteuerter, elektronischer
Überstrom-Auslöse-Einheit, unempfindlich gegen
Netzstrom-
und Spannungsspitzen mit Handantrieb entsprechend
beigefügter Zeichnung.

Betriebs-Bemessungsstrom einstellbar:
Io 63-80-100 %
Einstellbarer Langzeit-Auslöser:
I1 80 % - 100 % x Io
T1 5 - 30s (bei 6 x I1)
Einstellbarer Kurzzeit-Auslöser:
I2 200 % - 1.000 % x Io
T2 100 - 30ms
Einstellbarer Sofort-Auslöser:
I2 300 % - 1.200 % x Io unverzögert
Ausführung: dreipolig

Sicherungen

Sicherungen sind grundsätzlich als ein- oder dreipolige
Sicherungslasttrennschalter nach DIN VDE 0660, Teil
107, EN
60 947-3, Bemessungsstrom bis 63 A, AC 400 V, Icm 50
KA-AC22B, einschließlich Passringen und
Sicherungseinsätzen
auszuführen.

Leitungsschutzschalter

Leitungsschutzschalter müssen DIN EN 60 898-1, IEC 60
898-1, VDE 0641-11, Energiebegrenzungsklasse 3, IK 6 KA
entsprechen.

Fehlerstrom-Schutzschalter, Typ F

Ausführung nach DIN EN 61 008-1, VDE 0664-10 und 11,
allstromsensitiv, stromfest bis 250 A, IK 6 KA.

Beschriftung usw.

Sämtliche Geräte und Klemmen im Innenraum der Verteiler
müssen eine dauerhafte, saubere Beschriftung erhalten.

Außen ist der Verteiler mit seiner
Verteilerbezeichnung mit
graviertem Resopalschild zu beschriften.

Außen oder hinter der Tür sichtbare Sicherungs- und
Schaltgeräte sind zusätzlich auf der Abdeckung
dauerhaft mit
der betreffenden Stromkreis- bzw. Gerätenummer zu
beschriften, und zwar mit gravierten Resopalstreifen
oder
Bezeichnungsstreifen mit unverwischbarer
Computerschrift.

Sicherungsgerät und zugehörige Klemmen müssen die
gleiche
Nummer erhalten, für Steuerklemmen o. ä. sind
Zusatzbezeichnungen (z. B. Stromkreis 10, Steuerung
10.1,
10.2 usw.) zu wählen. Hauptschalter sind als solche
gesondert
zu beschriften.

Die Bezeichnung der Geräte und Klemmen und die
Beschriftung
der Verteiler und Steuertafeln ist den Wünschen der
Bauleitung
entsprechend durchzuführen und vor der Ausführung mit
ihr
abzusprechen.

Zubehör

Zu jedem Verteiler ist als Zubehör zu liefern und in
die
Einheitspreise einzukalkulieren:

- Ein komplettes Schaltbild mit der Bezeichnung aller
Geräte, Klemmen, Kabel, Leitungen, Stromkreise bzw.
Verbraucher und ein Installationsplan des zugehörigen
Versorgungsbereiches.

- Eine Liste in DIN A4-Format, in welcher bei jedem
Stromkreis diejenigen Raumnummern und -bezeich-
 nungen, Gerätebezeichnungen aufgeführt sind, deren
Beleuchtung, Steckdosen usw. von diesem Stromkreis
gespeist werden. Schaltbild, Installationsplan und
Liste
sind in einer laminierten Klarsichthülle mitzuliefern
und
in der jeweiligen Unterverteilung mittels
Einsteckrahmen
dauerhaft zu befestigen. Die Ausführung der Liste ist
nach Absprache mit der Bauleitung vorzunehmen.

-  Je ein Kunststoff-Warnschild gemäß DIN 4844-2
(Dreieck 100 mm Seitenlänge, mit Elektroblitz) für die
Tür des Elektroraumes und jede Tür der Verteiler.

- Die Lieferung und betriebsfertige Montage der
Verteilungen einschließlich Einbaugeräte, Sicherungen,
Verdrahtung, Zubehör und betriebsfertigem Anschluss
aller zu- und abgehenden Kabel und Leitungen.

**01.02.10 Unterverteilung**
Unterverteilung
Stahlblech-Wandverteiler mit Tür, B x H x T = ca. 800
x 800 x
205 mm, Schutzart IP 44, Farbton RAL 9010, bestückt mit
folgenden Komponenten:

1 Stück Lasttrennschalter, dreipolig, 40 A

1 Stück  Überspannungsschutz Type 2, vierpolig nach EN
61 643-11 mit Meldekontakt

3 Stück Sicherungslasttrennschalter, dreipolig, D02,
Passeinsätze und Sicherungseinsätze

8 Stück  Leitungsschutzschalter, einpolig,
Auslösecharakteristik B, 16 A

3 Stück  Leitungsschutzschalter, dreipolig,
Auslösecharakteristik B, 32 A

3 Stück Fehlerstromschutzschalter (RCD), vierpolig,
 40 A/0,3 A

3 Stück Fehlerstromschutzschalter (RCD), vierpolig,
 63 A/0,03 A

liefern und betriebsfertig montieren
Menge: 1,000 St

**01.02.20 Anpassen der Dokumentation einer Unterverteilung**
Anpassen der Dokumentation einer Unterverteilung
nach dem Anschluss der neuen Außenbeleuchtung

Unterverteilung bestückt mit:

-  1 Stück Überspannungsschutz
-  1 Stück Eltako-Drehstromzähler
-  2 Stück D02 Sicherungen, dreipolig
-  1 Stück Fehlerstromschutzschalter (RCD), vierpolig
63A/0,03A
-  8 Stück Leitungsschutzschalter, einpolig
Auslösecharakteristik B, 16A
Menge: 1,000 St

**01.02.30 Anpassen der Dokumentation einer Unterverteilung**
Anpassen der Dokumentation einer Unterverteilung
nach dem Anschluss der neuen Außenbeleuchtung

Unterverteilung bestückt mit:

-  1 Stück Hauptschalter, 63 A
-  1 Stück Schütz, vierpolig
-  3 Stück  Leitungsschutzschalter, einpolig
Auslösecharakteristik B, 10A
-  12 Stück Leitungsschutzschalter, einpolig
Auslösecharakteristik B, 16A
Menge: 1,000 St

#### Abschnitt 01.03 4442 - Elektroinstallationen

*Hinweis*
Allgemeine Anforderungen

Abzweigdosen bzw. -kästen

Alle Abzweigdosen bzw. -kästen müssen aus
flammwidrigem/selbstlöschendem Material bestehen und
sollen
das VDE-Prüfzeichen tragen, zum Beispiel
FR-Abzweigkästen
AP mit Anbaustutzen.

Alle Abzweigdosen und -kästen sind, auch unter
Berücksichtigung der Lage der Rohre und Kanäle der
anderen
Gewerke, so anzuordnen, dass sie jederzeit gut
zugänglich
bleiben.

Abzweigdosen und -kästen sind dauerhaft mit der
zugehörigen
Stromkreisnummer zu beschriften. Die Beschriftung darf
nicht
auf dem Deckel angebracht werden.

Die Ausführung der Beschriftung ist mit der Bauleitung
abzustimmen.

Alle Geräte sind auf Anforderung vor der Montage
kostenlos zu
bemustern.

Bei der Dimensionierung der Leitungen sind die
Abschaltbedingungen der Überstromschutzorgane und - bei
Häufung der Leitungen - der entsprechende
Verminderungsfaktor zu berücksichtigen.

Kabel/Leitungen

Die Kabel für die zusätzlichen Mastleuchten sind im
Erdreich
den Bestimmungen ensprechend gemäß der Darstellung in
den
Ausführungszeichnungen zu verlegen .

Installationsgeräte/Abzweigdosen

Alle Geräte sind auf Anforderung vor der Montage
kostenlos zu
bemustern.

*Hinweis*
Leitungen und Kabel auf Kabelrinne oder Sammelhalter

Sämtliche Kabel und Leitungen müssen dauerhaft am
Anfangs-
und Endpunkt beschriftet werden.

**01.03.10 Leitung NHXMH-J 5 x 4 mm**
Leitung NHXMH-J 5 x 4 mm

Die Leistungen umfassen insbesondere:

Die Lieferung der Leitungen nach VDE 0295 und die
Verlegung
in Teillängen in vorhandenen Kabelrinnen
Menge: 1000,000 m

**01.03.20 Leitung NHXMH-J 5 x 2,5 mm**
Leitung NHXMH-J 5 x 2,5 mm
sonst wie vor
Menge: 500,000 m

**01.03.30 Leitung NHXMH-J 5 x 6 mm**
Leitung NHXMH-J 5 x 6 mm
sonst wie vor
Menge: 500,000 m

**01.03.40 KNX-Busleitung J-H-(ST)H 2 x 2 x 0,8 mm, grün**
Menge: 500,000 m

*Hinweis*
Kabelanschlüsse

**01.03.50 NHXMH-J 5 x 35 anschließen**
NHXMH-J 5 x 35 anschließen

Die Leistungen umfassen insbesondere:

- Das Öffnen der Verteilerabdeckungen.

- Das Einführen, Schneiden und Abisolieren des Kabels.

- Den betriebsfertigen Anschluss des Kabels
einschließlich
erforderlicher Kabelschuhe oder sonstiger
Anschlusskomponenten.

- Die Lieferung und betriebsfertige Montage der
Sicherungseinsätze.

- Die ordnungsgemäße Beschriftung der Anlagen.

Diese Positionen werden nur abgerechnet, wenn in den
ensprechenden Leistungspositionen der Anschluss des
Kabels
nicht enthalten ist.
Menge: 2,000 St

*Hinweis*
Aluminium-Rohr auf Putz

**01.03.60 Aluminiumrohr Type 20**
Aluminiumrohr Type 20
Klassifizierung 44581 nach EN 61 386-21, liefern und
einschließlich systemzugehörigem Befestigungsmaterial
betriebsfertig an Decken und Wänden in Teillängen
verlegen
Menge: 100,000 m

**01.03.70 Aluminiumrohr Type 25**
Aluminiumrohr Type 25
sonst wie vor
Menge: 50,000 m

**01.03.80 Aluminiumrohr Type 30**
Aluminiumrohr Type 30
sonst wie vor
Menge: 50,000 m

*Hinweis*
Kunststoff-Panzerrohre auf Putz

**01.03.90 Kunststoff-Panzerrohr, Type EN 25**
Kunststoff-Panzerrohr, Type EN 25

Die Leistungen umfassen insbesondere:

Die Lieferung von halogenfreiem starrem
Kunststoffpanzerrohr
nach DIN EN 50 267-2-2, flammwidrig, selbstlöschend
nach
DIN EN 61 386-21, Klassifizierung 33411,
einschließlich Muffen,
Schellen usw. und in Teillängen als geschlossene
Verlegung
auf Putz an Wänden oder Decken bzw. an
Metallkonstruktionen/Dachsparren
Menge: 180,000 m

**01.03.100 Analog zu Aluminium, EN 20**
Menge: 50,000 m

**01.03.110 Analog zu Aluminium, EN 30**
Menge: 50,000 m

*Hinweis*
Bohrungen und Sonstiges

**01.03.120 Kernbohrung, Durchmesser 150 mm in Mauerwerk**
Kernbohrung, Durchmesser 150 mm in Mauerwerk
Wand-/Deckenstärke bis 1.000 mm

Die Leistungen umfassen insbesondere:

- Das Einrichten des Kernbohrwerkzeuges.

- Den Schutz benachbarter Bauteile.

- Das Erstellen der Kernbohrung mit Stahlzuschlag
einschließlich Bohrkernentfernung.

- Die Reinigung der Bohrstelle.

Achtung

Die Kern- und Bohrarbeiten können nur in Abstimmung
mit dem
Fachplaner/technischen Personal des Schlosses
durchgeführt
werden!
Menge: 5,000 St

**01.03.130 Hauseinführung als Rohrdichteinsatz (Pressingdichtung)**
Hauseinführung als Rohrdichteinsatz (Pressingdichtung)
für Kabelschutzrohre mit AD = 100 mm, zur Montage in
den
oben genannten Kernbohrungen/Rohrhülsen etc.,
Dichtigkeit
gegen drückendes Wasser, Dichteinsätze als verschraubte
Edelstahlringe mit zwischenliegendem Dichtring
Menge: 5,000 St

*Hinweis*
Abzweigkästen

**01.03.140 Isolierstoffgekapselte Niederspannungs-Schaltgeräte-**
Isolierstoffgekapselte Niederspannungs-Schaltgeräte-
kombination in Kastenbauform nach IEC 61439 -2 für
Wandaufbau und zur Montage im Freien geeignet,
Kastenunterteile und -deckel aus schlagfestem
Polycarbonat,
halogen- und silikonfrei, Farbe RAL 7035,
Transparenter Deckel
mit Schnellverschlüssen für Werkzeugbetätigung,
Brennverhalten gemäß IEC 60695-2-11, Glühdrahtprüfung +
960 Grad C. Maximale Wasseraufnahme von 10 mg nach DIN
53473, Schutzmaßnahme: Schutzisoliert (Schutzklasse
II),
Abmessungen (H x B x T): 300 x 300 x 214 mm
Menge: 10,000 St

**01.03.150 Tragschiene für den Einbau in vorgenanntes Leergehäuse**
Menge: 10,000 St

**01.03.160 Isolierstoffgekapselte Niederspannungs-Schaltgeräte-**
Isolierstoffgekapselte Niederspannungs-Schaltgeräte-
kombination in Kastenbauform nach IEC 61439 -2 für
Wandaufbau und zur Montage im Freien geeignet,
Kastenunterteile und -deckel aus schlagfestem
Polycarbonat,
halogen- und silikonfrei, Farbe RAL 7035,
Transparenter Deckel
mit Schnellverschlüssen für Werkzeugbetätigung,
Brennverhalten gemäß IEC 60695-2-11, Glühdrahtprüfung +
960 Grad C. Maximale Wasseraufnahme von 10 mg nach DIN
53473, Schutzmaßnahme: Schutzisoliert (Schutzklasse
II),
Abmessungen (H x B x T): 450 x 600 x 170 mm
Menge: 15,000 St

**01.03.170 Tragschiene für den Einbau in vorgenanntes Leergehäuse**
Menge: 15,000 St

**01.03.180 Anbau-Kabelstutzen mit Zugentlastung und Gegenmutter**
Anbau-Kabelstutzen mit Zugentlastung und Gegenmutter
Glühdrahtprüfung IEC 60695-2-11 960 Grad C, für
Umgebungstemperatur maximal + 70 Grad C und minimal -
25
Grad C, bei relativer Luftfeuchte 50 % bei 40 Grad C
oder 100
% bei 25 Grad C, Schutzart nach IEC 60529,
IP 66 / IP 67 / IP 69, Werkstoff: PA-Polyamid, schwer
entflammbar, selbstverlöschend, halogen- und
silikonfrei, Farbe:
grau, RAL 7035, Größe: M20, Abmessungen (H x B x T):
29 x
37 x 26 mm
Menge: 30,000 St

**01.03.190 Anbau- Kabelstutzen mit Zugentlastung, Größe: M25,**
Anbau- Kabelstutzen mit Zugentlastung, Größe: M25,
Abmessungen (H x B x T): 36 x 42 x 32 mm, sonst wie vor
Menge: 30,000 St

**01.03.200 Anbau- Kabelstutzen mit Zugentlastung, Größe: M32,**
Anbau- Kabelstutzen mit Zugentlastung, Größe: M32,
Abmessungen (H x B x T): 46 x 49 x 41 mm, sonst wie vor
Menge: 30,000 St

**01.03.210 Duroplast-FR-Iso-Abzweigkasten**
Duroplast-FR-Iso-Abzweigkasten
bis 130 x 170 mm, AP, IP 67

Die Leistungen umfassen insbesondere:

Die Lieferung der Abzweigkästen einschließlich Deckel,
Klemmen und Einführungsöffnung mit Stutzen nach Bedarf
und
die Montage einschließlich Anschluss
Menge: 10,000 St

**01.03.220 Überspannungsableiter als Kombi-Ableiter**
Überspannungsableiter als Kombi-Ableiter
Typ 2 nach EN 61 643-11 für TN-S-System, vierpolig im
ISO-Gehäuse mit Klarsichtdeckel inklusive
Fernmeldekontakt,
Abmessungen ca. 200 x 300 x 150 mm (B x H x T)
einschließlich Montageplatte, Hutschiene etc. liefern
und
betriebsfertig an Wänden/Decken montieren
einschließlich
Anschluss eines zu-/abgehenden Kabels/Leitung bis 5 x
6 RE
Menge: 20,000 St

**01.03.230 KNX-Schaltaktor für Licht**
KNX-Schaltaktor für Licht
8-fach, zur Hutschienenmontage
Menge: 2,000 St

**01.03.240 KNX-Dämmerungssensor**
KNX-Dämmerungssensor
zur Wandmontage
Menge: 1,000 St

**01.03.250 KNX-Zeitschaltuhr**
KNX-Zeitschaltuhr
zur Hutschienenmontage
Menge: 1,000 St

**01.03.260 RDM & WiFi Sender, Empfänger & Repeater**
RDM & WiFi Sender, Empfänger & Repeater

Technische Daten:

Übertragungsfrequenz:  2,4 GHz
Gain (mW):  100 mW
Reaktionszeit:  5 ms
DMX Kanäle:  1024
Protokolle:  Art-Net / DMX / Kling-Net /
  RDM / sACN
Betriebsarten:  Transceiver
Stromversorgung:  88-264 VAC
Stromaufnahme:  50 W
Stromeingangsstecker:  powerCON TRUE1
DMX Verbinder OUT:  XLR 3P / XLR 5P
Länge (mm):  235 mm
Breite (mm):  150 mm
Höhe (mm):  45 mm
Gewicht:  1 kg
IP-Schutzklasse:  IP42
Material:  Aluminium
Gehäusematerial:  Aluminum die-cast
Farbe:  Black
Menge: 1,000 St

**01.03.270 Hutschienen-DMX-Splitter**
Hutschienen-DMX-Splitter
DMX-Splitter / -Verstärker, DMX-Repeater, Eingang
optisch
isoliert, Ausgänge individuell optisch isoliert,
RDM-Unterstützung, Robustes Metallgehäuse, Eingebaute
Terminierung, RJ45- und Klemmen-Varianten, für
Hutschienenmontage geeignet

Fabrikat der Planung: Swissen
Type:  ISP-6Linie

angebotenes Fabrikat:  '..........'
  (vom Bieter auszufüllen)
Menge: 1,000 St

**01.03.280 DMX-Controller/-Recorder**
DMX-Controller/-Recorder
64 Sequenzen, 10 Playlists, Optional 15
Steuereingänge, 2
DMX-Eingänge, 2 DMX-Ausgänge, Zeitschaltuhr,
Havariegerät,
USB, PC-Tool zum Auslesen und Aufspielen der
aufgezeichneten Daten

Fabrikat der Planung: Swissen
Type:  XRC-200

angebotenes Fabrikat:  '..........'
  (vom Bieter auszufüllen)
Menge: 4,000 St

**01.03.290 Kontaktlose für DMX-Recorder XRC-200**
Kontaktlose für DMX-Recorder XRC-200

Fabrikat der Planung: Swissen
Type:  XRC-CT15b

angebotenes Fabrikat:  '..........'
  (vom Bieter auszufüllen)
Menge: 4,000 St

**01.03.300 LED-Netzteil/Treiber, 320 W**
LED-Netzteil/Treiber, 320 W

Technische Anforderungen:
- Ausgang: Konstantspannung und Konstantstrom
(Dual-Mode)
- Nennleistung: 320 W
- Eingangsspannung: 90-305 VAC,
- Ausgangsspannung: je nach Ausführung 12-54 V DC
- Wirkungsgrad: bis zu 94 %
- Leistungsfaktorkorrektur: aktive PFC integriert
- Schutzart: mindestens IP65, bevorzugt IP67
- Schutzklasse: I
- SELV-Ausführung
- Gehäuse: Metallgehäuse, für industrielle Anwendungen
geeignet
- Kühlung: lüfterlos (Konvektionskühlung)
- Betriebstemperatur (Gehäuse): -40 Grad C bis
 +90 Grad C
- Lebensdauer: = 62.000 Stunden
- Garantie: mindestens 7 Jahre

Funktionen:
- Ausgang einstellbar über Potentiometer
- 3-in-1-Dimmfunktion (z. B. 0-10 V, PWM oder
Widerstand)
- Hohe Zuverlässigkeit und Effizienz für Dauerbetrieb

Fabrikat der Planung: Mean Well
Type:  HLG 320H

angebotenes Fabrikat:  '..........'
  (vom Bieter auszufüllen)
Menge: 15,000 St

**01.03.310 Controller zur Ansteuerung einer Raledspot-Leuchte**
Controller zur Ansteuerung einer Raledspot-Leuchte
mit 4 Kanälen, jeder Kanal mit max. 8A Ausgangsstrom
belastbar, Ausgangsspannung 8-54 VDC, Versorgungs
spannung 12 - 36 VDC, Eingangsstrom max. 32,5,
Controller zu
Ansteuerung via Steuerprotokoll DMX 512-A, Anschlüsse
für
DMX IN und DMX OUT, Anschlüsse DMX mit RJ45-Buchsen,
DMX-Kanäle: R G B W, Konfiguration: DMX 512/ RDM mit
Auflösung 8bit / 16bit, Dimmkurven: Linear /
Logarithmisch,
PWM-Frequenz von 500 Hz bis 8.000 Hz, Programmierbar
via
DMX-RDM: DMX-Adresse, Dimmkurve, Einschaltverhalten,
etc.,
Stand-Alone-Modus: 30 Programme, Betriebstemperatur: Ta
-30Grad C bis 55 Grad C/ Tc +85 Grad C, Schutzgrad:
IP20,
Schutzeinrichtungen: Verpolung, Übertemperatur,
Überlast,
Kurzschlussfest, Zertifizierungen: EN55032:2015,
EN61000-3-2:2014, EN55024:2010, EN61347-1:2015; CE,
EMC, LVD, Abmessungen (L x B x H 175 x 46 x 33 mm,
Gewicht: 295 g

Fabrikat der Planung: Lanz Manufaktur GmbH
Type:  RAC-4800-36-4-8-RDM-RJ

angebotenes Fabrikat:  '..........'
  (vom Bieter auszufüllen)
Menge: 15,000 St

**01.03.320 Programmierung und Inbetriebnahme**
Programmierung und Inbetriebnahme
der vorgenannten Lichtsteuerungskomponenten
Menge: 1,000 St

*Hinweis*
Zusätzliche Vertragsarbeiten

Die Zusätzlichen Vertragsarbeiten zum Nachweis dürfen
nur auf
besondere Weisung der örtlichen Bauleitung ausgeführt
werden.

**01.03.330 Stundenlohnarbeiten Obermonteur**
Stundenlohnarbeiten  Obermonteur
zum tatsächlichen Nachweis
Menge: 5,000 h

**01.03.340 Stundenlohnarbeiten Monteur**
Stundenlohnarbeiten Monteur
zum tatsächlichen Nachweis
Menge: 5,000 h

**01.03.350 Stundenlohnarbeiten Helfer**
Stundenlohnarbeiten  Helfer
sonst wie vor
Menge: 5,000 h

#### Abschnitt 01.04 5560 - Außenanlagen/Starkstromanlagen

*Hinweis*
Kabel/Kabelgraben

*Hinweis*
Allgemeines

Sämtliche Leitungsabsteckungen, Grenzsicherungen,
Nivellements und ähnliche Arbeiten hat der Unternehmer
eigenverantwortlich durchzuführen. Die Kosten hierfür
sind in
die Einheitspreise einzukalkulieren.

Unstimmigkeiten, Veränderungen der Trassen usw. sind
sofort
der Bauleitung mitzuteilen. Die Gewährleistung für die
Richtigkeit der Bauarbeiten bleibt beim Auftragnehmer.

Die Ausführungszeichnungen werden rechtzeitig vor
Baubeginn
ausgehändigt. Bei Abänderungen oder Auftreten von
baulichen
Schwierigkeiten ist die Bauleitung sofort zu
verständigen.

Der Erdaushub wird nur senkrecht, bezogen auf die
vorgeschriebene Grabensohle, abgerechnet. Dem
Auftragnehmer bleibt es überlassen, nach vorheriger
Absprache
mit der Bauleitung die Grabenwände zu verkleiden oder
abzuböschen.

Die Abrechnungsbreite und -tiefe entspricht der
geforderten
Grabenbreite.

Die Abmessungen für Schalungs- und Verbaukonstruktionen
sind in die vorgenannte Rohrgrabenbreite einzurechnen
und
einzukalkulieren.

Die Beschaffung einer Deponie für die Abfuhr des
verdrängten
Aushubes ist Sache des Auftragnehmers.

Verdichtungswerte

Nachfolgende Verdichtungswerte sind zu erfüllen:
DPR.: 100 % bzw. Festlegung von Lambda D entsprechend
dem geforderten Verdichtungsgrad DPR. EV 2 = oder
größer
100 mm/m2.

EV 2/EV 1 kleiner 2,5 bzw. EV 1 = oder größer 50 mm/m2,
gemessen jeweils mit Plattendruckversuch nach DIN 18
134,
Plattendurchmesser 30 cm.

Absteckung

Die Absteckung, das Einmessen, Vermaßen und die
Eintragung
des vermaßten Trassenverlaufes, der Leitungstrassen
und der
Straßenachsen in die Revisions- und Bestandsunterlagen
hat
durch den AN zu erfolgen. Die Kosten hierfür sind in
die
Einheitspreise einzurechnen.

Boden für Gräben zur Verlegung von Kabelzugrohren u.
a. ab
Geländeoberkante ausheben, Aushub seitlich lagern,
verdrängten Boden von der Baustelle entfernen, nach der
Kabelverlegung/ Rohrverlegung fachgerecht verfüllen und
verdichten, Bodenklasse Sand-/Lehmgemisch bis
Bodenklasse
4 bis 5.

**01.04.10 Erstellung eines Kabelgrabens in**
Erstellung eines Kabelgrabens in
Maschinen-/Handschachtung

Die Leistung umfasst insbesondere:

- Sicherung der Baustelle mittels geeigneter
Absperrungen
in Absprache mit dem technischen Betriebspersonal des
Bauherrn.

- Ausheben des Kabelgrabens mit den Maßen ca. B x T =
300 x 800 mm,

- Seitliches Lagern des Aushubs auf dafür zu
erstellenden
Flächen mittels reißfester Schutzfolie.

- Einlegen eines Kabelwarnbandes.

- Nach erfolgter Kabelverlegung Wiedereinbringung des
zuvor ausgehobenen Bodens.

- Befestigung des Bodens mittels Rüttelplatte bzw.
Verdichtungsgerät.

- Herstellen des ursprünglichen Oberflächenzustandes.

- Abtransport des Verdrängungsmateriales.

- Entfernen der Absperrung.

- Säubern des Baufeldes von Erdresten bzw. sonstigen
Verschmutzungen auf dem angrenzenden Gehweg
Menge: 100,000 m

**01.04.20 Sand/Kabelsand, steinfrei**
Sand/Kabelsand, steinfrei
als Füllung für den Kabelgraben zur Verlegung der
Kabel/Rohre
im Sandbett
Menge: 7,000 m³

**01.04.30 Abtransport und nachweisliche Entsorgung**
Abtransport und nachweisliche Entsorgung
des verdrängten Bodenaushubs bis Bodenklasse 4
Menge: 7,000 m³

**01.04.40 Aufnehmen und Wiederherstellen**
Aufnehmen und Wiederherstellen
des ursprünglichen Bodenbelags (Pflasterarbeiten) auf
dem
Ehrenhof des Schloss Charlottenburg
Menge: 150,000 m²

**01.04.50 Kabelmerkband**
Kabelmerkband
aus witterungsbeständiger Kunststofffolie gelb mit
Beschriftung
schwarz (Stromkabel) liefern und 40 cm über
Rohr-/Kabelscheitel auslegen
Menge: 120,000 lfdm

**01.04.60 Stahlplatte als Abdeckplatte von Kabelgräben**
Stahlplatte als Abdeckplatte von Kabelgräben
zur Überfahrt mit Fahrzeugen geeignet liefern, mit
geeignetem
Hebezeug in Teilflächen fachgerecht verlegen, nach
Beendigung der Erdarbeiten entfernen
Menge: 50,000 m2

**01.04.70 Erdkabel NYY-J 5 x 4 RE liefern und in Teillängen im**
Erdkabel NYY-J 5 x 4 RE liefern und in Teillängen im
vorher
beschriebenen Kabelgraben und in bestehende
Kabelzugrohre
verlegen
Menge: 750,000 m

**01.04.80 Erdkabel NYY-J 1 x 6 RE**
Erdkabel NYY-J 1 x 6 RE
sonst wie vor
Menge: 750,000 m

**01.04.90 Erdkabel NYY-J 5 x 2,5 RE**
Erdkabel NYY-J 5 x 2,5 RE
sonst wie vor
Menge: 500,000 m

**01.04.100 Außenkabel A2Y(L) 2Y ST 4 x 2 x 0,8**
Außenkabel A2Y(L) 2Y ST 4 x 2 x 0,8
sonst wie vor
Menge: 800,000 m

**01.04.110 Gießharz-Verbindungsmuffe für Erdkabel**
Gießharz-Verbindungsmuffe für Erdkabel
bis NYY-J 5 x 6 RE, bestehend aus Verbindungsgarnitur
und
Zweikomponenten-Gießharz liefern und betriebsfertig
montieren
Menge: 10,000 St

**01.04.120 Gießharz-Verbindungsmuffe als Y-Muffe**
Gießharz-Verbindungsmuffe als Y-Muffe
sonst wie vor
Menge: 2,000 St

**01.04.130 Herstellen einer Erdverbindung an Lichtmast**
Herstellen einer Erdverbindung an Lichtmast

Die Leistungen umfassen insbesondere:

- Das Schneiden und Abisolieren der Erdkabel NYY-J 1 x
6
mm2.

- Die Lieferung und betriebsfertige Montage von zwei
angepassten Kabelschuhen nach DIN 46 234.

- Die Lieferung und betriebsfertige Montage einer
Erdungsschelle für Mastdurchmesser bis 100 mm.

- Die betriebsfertige und besitmmungskonforme
Erstellung
des korrosionsbesändigen Erdungsanschlusses
einschließlich Unterlagscheiben, Befestigungsmutter
etc.
Menge: 9,000 St

*Hinweis*
Beleuchtungsanlagen

Allgemeine Anforderungen

Die Lieferung und betriebsfertige Montage der
nachstehend
aufgeführten Beleuchtungsanlagen versteht sich komplett
einschließlich allem Zubehör, wie in der Beschreibung
festgelegt.

Auf Verlangen sind einzelne Leuchten zu bemustern, eine
besondere Vergütung erfolgt hierfür nicht.

Die Leuchten müssen den nachstehend aufgeführten
Qualitätsanforderungen genügen:

Leuchten für LED-Bestückung

- Betriebsgeräte, Netzgeräte, Treiber:
 Es sind grundsätzlich, sofern nicht anders beschrieben,
elektronische Betriebsgeräte gemäß EN 61 347-2-13
(110/F/M/M) einzusetzen. Diese müssen das VDE-Zeichen
tragen, Nennspannung 230 V und auswechselbar sein.

- Schutzart:
 Mindestens IP 65.

- Abstände:
 Minimalabstände nach DIN VDE 0710-14.

- Temperaturschutz:
 Kurzschluss-, Überlast- und Überhitzungsschutz.

- Verdrahtung:
 Anschlussfertig auf fest eingebaute
Kabelanschlusskästen
nach DIN 43 628 und DIN/VDE 0660-505, IP 44,
Schutzklasse III.

- Oberflächenschutz:
 Alle Metallteile sind aus korrosionsbeständigem
Material
herzustellen oder dauerhaft gegen Korrosion zu
schützen.

- Elektro-Magnetische-Verträglichkeit:
 Bei sämtlichen Leuchten sind die Grenzwerte
einzuhalten
entsprechend:
 EN 55 015 Funkentstörung
 EN 61 547 Störfestigkeit
 EN 6100 Netzrückwirkungen.

- Anzahl, Art, Bestückung, Schaltung und Befestigung
der
Leuchten ist den Ausführungszeichnungen zu entnehmen.

Leuchten

Die Leistungen umfassen insbesondere:

Die Lieferung der kompletten Leuchten, einschließlich
allem
Zubehör (wie Endstücke, Verbindungsstücke etc.) sowie
für das
Auspacken der Leuchten und Lampen, Säubern, Beseitigung
der Verpackung (bei Fremdlieferung auch der Übernahme
vom
Lieferanten einschließlich Kontrolle), den Transport
bis zur
Verwendungsstelle sowie eventuelles Umlagern, die
funktionsfähige Montage und den Anschluss.

**01.04.140 LED-Wandleuchte**
LED-Wandleuchte
besteht aus Aluminiumguss, Aluminium und Edelstahl,
Farbe
Grafit oder Silber, Kristallglas mit weißer Mattierung,
Silikondichtung, zwei Befestigungsbohrungen
Durchmesser 4,8
mm, Abstand 200 mm, zwei Leitungseinführungen zur
Durchverdrahtung der Netzanschlussleitung bis
Durchmesser
10,5 mm,
max. 5 x 1,5 mm2, mit Anschlussklemme 2,5 mm2,
Schutzleiteranschluss sowie 2-poliger Anschlussklemme
für
digitale Steuerung, LED-Netzteil für 220-240 V, 50-60
Hz bzw.
176-264 V DC, DALI-steuerbar, Schutzklasse I,
Schutzart IP 65
(staubdicht und geschützt gegen Strahlwasser),
Schlagfestigkeit
IK07, Schutz gegen mechanische Schläge, Gewicht: 2,6
kg,
Energieeffizienzklasse(n) C/D

angebotenes Fabrikat:  '..........'
  (vom Bieter auszufüllen)
Menge: 2,000 St

**01.04.150 LED-Flutlicht-Strahler**
LED-Flutlicht-Strahler
LED-Hochleistungs-Flutlichtleuchte mit symmetrischer
Lichtstärkeverteilung und modularem Aufbau,
Lebensdauer der
LED-Lichtquelle: > 75.000 Stunden, Bemessungslebensdauer:
L90B10 bei 50.000 Stunden, Leuchte mit vier
Hochleistungs-LED-COB-Chip mit je 300 W ausgestattet,
Lichtverteilung über hochverspiegelte
Metall-Reflektoren,
Reflektor-Durchmesser der einzelnen LED-Lichtquelle
größer
als 100 mm, Reflektor aus eloxiertem Reinstaluminium,
Reflektor mit Glasbeschichtung als äußere
Schutzschicht gegen
Umwelteinflüsse, Systemlichtstrom der Leuchte
(Lichtfarbe
840): 35.566 Lumen bei 320 W, Leuchten- Effizienz: >
110Lm
/Watt, Leuchten-Abstrahlwinkel: ca. 60 Grad,
Lichtabstrahlwinkel kann je nach Anforderung über eine
Wechseloptik verändert werden, Farbtemperatur:
vollfarbig
RGBW, Farbwiedergabeindex: CRI >95,
RGBW-COB-LED-Leuchtmittel mit vier Lichtfarben: Rot,
Grün,
Blau, Weiß, leicht wechselbares COB-LED-Leuchtmittel,
leicht
wechselbares EVG für 320 W Leistung, wärmebeständige
Verdrahtung, Netzteil kann für eine externe
Ansteuerung der
Leuchte bis zu 200 m entfernt montiert werden, Leuchte
ist mit
kristallinem Einscheiben-Sicherheitsglas ausgestattet,
Bügel der
Leuchte horizontal und vertikal verstellbar,
Gehäusematerial
Leuchtenkopf: Gedrehtes Reinstaluminium zur
bestmöglichen
Wärmeableitung, Kühlkörper aus Aluminium zur
bestmöglichen
Wärmeableitung, Farbe: Schwarz und Silber eloxiert,
Leuchte
ist sehr witterungsbeständig, Betriebsspannung
Netzteil: 90 -
285V AC /50-60Hz, Betriebsspannung Leuchte: ca. 30-54V
DC /
SELV, Powerfaktor > 0,9 Kabelzugentlastung über
Metallverschraubung, Abmessungen: (L x B x H) 320 x
320 x
260 mm, Gewicht: ca. 7,6 kg, Schutzklasse : III mit
externem
Netzteil, Schutzart: IP65, LED-Treiber mit
ENEC-Zertifikat,
Leuchte mit Ballwurfzertifikat, Leuchte mit CE -
Kennzeichnung,
insgesamt hohe Güteklasse und hoher Wirkungsgrad,
liefern
und auf einem bauseitigen Leuchtenmast (bis 8,00 m)
installieren

Fabrikat der Planung: Lanz Manufaktur GmbH
Type:  RAHSBF-120-4-60-RGBW-320W

angebotenes Fabrikat:  '..........'
  (vom Bieter auszufüllen)
Menge: 15,000 St

**01.04.160 Rohrpfosten/Poller**
Rohrpfosten/Poller
zur Installation eines LED-Flutlichtstrahlers, rund,
Höhe ca. 150
cm über Gebäudeoberfläche inklusive Fundament (Farbe
nach
Wahl des AG), liefern und montieren
Menge: 2,000 St

**01.04.170 Gelenkteleskopbühne**
Gelenkteleskopbühne
Arbeitshöhe 15,00 m, Tragkraft 300,00 kg mit
hydraulischer
Korbdrehung auf Mietbasis einschließlich aller
betriebstechnischen Erfordernisse
Menge: 15,000 d

**01.04.180 Lieferung der vorgenannten Teleskopbühne**
Menge: 1,000 St

**01.04.190 Abstransport der vorgenannten Teleskopbühne**
Menge: 1,000 St

**01.04.200 Lastverteilplatten/Fahrplatten**
Lastverteilplatten/Fahrplatten
für vorgenannte Teleskopbühne zur Überbrückung eines
Fahrtweges von ca. 100,00 m liefern, verlegen und nach
der
Nutzung wieder abtransportieren
Menge: 1,000 psch

**01.04.210 Durchführung einer Beleuchtungsprobe**
Durchführung einer Beleuchtungsprobe
gemeinsam mit dem Auftraggeber (AG) zur Einstellung der
Außenbeleuchtung des Schloss Charlottenburg
Menge: 1,000 psch

**01.04.220 Gemeinsamer Beleuchtungstest mit dem Auftragnehmer (AN)**
Gemeinsamer Beleuchtungstest mit dem Auftragnehmer (AN)
Einbruchmeldeanlage zur Überprüfung der
Beleuchtungsschaltung bei Personenerkennung

Die Außenbeleuchtung soll bei erkannter
Personenbewegung
vollständig eingeschaltet werden. Hierzu stellt der AN
für die
Einbruchmeldeanlage einen potentialfreien Kontakt zur
Ansteuerung der Beleuchtung zur Verfügung
Menge: 1,000 psch

**01.04.230 Einweisung des Auftraggebers (AG)**
Einweisung des Auftraggebers (AG)
in die Anlage einschließlich Dokumentation und
Erstellung eines
Einweisungsprotokolls
Menge: 1,000 psch

**01.04.240 Revisionsunterlagen**
Revisionsunterlagen
Dokumentation (2-fach) für den o.g. Anlagenumfang,
bestehend aus:
- Abnahmeunterlagen, Errichterbescheinigungen
- Zentralendokumentation
- Montageanleitung
- Inbetriebnahme- und Abnahmeprotokolle
- Dokumentation aller an- und abgehenden Leitungen
- Erstellen der Versorgungsdaten
- Bestandszeichnung DIN EN 62 305: 2 x Papier, 1 x
dwg-,
dxf- und pdf -Format

Bearbeitungshinweise:
Die Revisionspläne sind aufgrund der abgeschlossenen
Montagen nachzuführen und haben den tatsächlich
erstellten
Installationen vollumfänglich zu entsprechen.

Übergabe der Revisionsdokumentation:
- 2 x in Papierform/ Revisionsordner (geordnet nach dem
folgenden ggf. erweiterten Inhaltsverzeichnis in einem
Ordner pro Exemplar zu übergeben)
- 1 x auf elektronischem Datenträger als dwg-, dxf-
und pdf-
Datei

Die erstellten Stromlaufpläne sind als dwg-, dxf- und
pdf-
Dateien zu liefern.

Der Umfang der fachlichen Ordnerinhalte ist dem
folgenden
Minimal- Inhaltsverzeichnis zu entnehmen.

Redundanz- Informationen in den Beschreibungen sollen
vermieden werden.

Beschreibungen ausführlich, nachvollziehbar und ggf.
mit
grafischer Ergänzung.

Werden Abkürzungen verwendet, sind sie aufzulisten und
zu
erklären.

Die Beschriftung und Bezeichnung der Kabel und
Komponenten
ist entsprechend den Vorgaben der Stiftung
durchzuführen.

Aufteilung in Ordnern

Übersteigt der Umfang der einzelnen Dokumentationen die
Kapazität eines Ordners pro Gewerk bzw. Anlage, so
sind die
Kapitel entsprechend in mehrere Ordner zu verteilen.
Jeder
Ordner ist am Rücken mit den entsprechenden Kapiteln zu
bezeichnen.

INHALTSVERZEICHNIS
1. Allgemeines
1.1 Abnahmeprotokolle gemäß VOB/B
1.2 Berechnungen
1.3 Einweisungsprotokolle (Hausmeister, Bedienpersonal)
1.4 Prüfbücher mit dem Ergebnis der vor der
Inbetriebnahme
durchgeführten Abnahmeprüfungen
1.5 Mess-, Prüfprotokolle und Übergabebericht
1.6 Entsorgungsnachweise (Anlage 5 Formblatt 2)

2. Organisatorische Hinweise
2.1 Herstellerverzeichnis/ Subunternehmer
2.2 Auflistung aller Technischen Anlagen des
Gesamtprojektes
2.3 Zusammenstellung von Vorschriften für
Arbeitsschutz und
Unfallverhütung
2.4 Liste der Anlage, die einer Überwachungspflicht
auf Grund
öffentlich-rechtlicher Vorschriften unterliegen,
einschließlich der vorgesehenen Prüftermine
2.5 Aufstellen von Bauteilen, die der Wartung bedürfen
2.6 Fristenregelung für Wartungs- und
Instandhaltungsarbeiten

3. Bedienung und Wartung
3.1 Bedienungs-/ Pflegehinweise

4. Gewährleistungsbescheinigung
4.1 Herstellerbescheinigung
4.2 Errichterbescheinigung
4.3 Bestätigung der Unfallverhütungsvorschrift
4.4 Prüfbericht Sachverständiger
4.5 Zertifikate z. B. VdS

5. Herstellerunterlagen
5.1 Betriebsanweisungen, einschließlich der
Anlagenhersteller
5.2 Bedienungs- und Instandhaltungsanleitungen
5.3 Datenblätter

6. Anlagen und Funktionsbeschreibung
6.1 Vorgaben und Hintergründe
6.2 Funktionsbezogene Beschreibung
6.3 Software
6.4 Softwaredokumentation (Standardbausteine,
lösungsbezogene SW)
6.5 Hardwaredokumentation (Verschaltung und
lösungsbezogene Besonderheiten)

7. Stückliste/ Aktualisiertes LV
 Dokumentation

8. Schaltschrankunterlagen Dokumentation

9. Revisionspläne
9.1 Übersichtspläne
9.2 Lagepläne
9.3 Schaltpläne (Ansichtszeichnung, Klemmenplänen,
Kabellisten, Materiallisten, etc.
9.4 Strangschema
9.5 Grundrisse

10. Brandschutzdokumentation
10.1 Grundrisspläne Brandschotts
10.2 Liste aller Brandschotts
10.3 Übereinstimmungserklärungen
10.4 Zulassungen/Zertifikate
Menge: 1,000 St

*Hinweis*
Wartung

Nach Vorliegen der Voraussetzungen beabsichtigt der AG
mit
dem AN einen Wartungsvertrag abzuschließen. Grundlage
des
Wartungsvertrages ist der Muster
-Wartungsvertragsvordruck
des AG, der als Anlage den Verdingungsanlagen für
bezeichnetes Vorhaben beigefügt ist. Vom Bieter ist der
Mustervertrag vollständig auszufüllen.

Der Abschluss des Wartungsvertrages erfolgt über eine
gesonderte Beauftragung für die Laufzeit der
Mangelanspruchsfrist des AG von 4 Jahren.

Das Wartungsangebot ist gemäß Formblatt 242 zu
erstellen.

Die Angebotsbindungsfristverlängerung für den/die Titel
Wartung/en, kalkuliert auf Grundlage der vom AG
übergebenen
Verdingungsunterlagen, erkennt der AN bis zum
Zeitpunkt der
Abnahme der Bauleistung an.

Das Wartungsangebot des Bieters hat vollinhaltlich alle
Anforderungen zu beinhalten, die nach VOB (B) § 13 Nr.
4 die
Beibehaltung der Mangelanspruchsfrist nach Abnahme der
Baumaßnahme für den AG sicherstellt.

Die Wartungspauschale für den Wartungsvertrag ist über
die
Laufzeit der Mangelanspruchsfrist des AG von 4 Jahren
zu
kalkulieren.

Der angebotene Einheitspreis beinhaltet die
Wartungskosten für
notwendige Wartungen pro Jahr (unabhängig der
notwendigen
Wartungsintervalle des AN pro Jahr) unter Maßgabe der
Vertragslaufzeit innerhalb der Mangelanspruchsfrist
des AG von
4 Jahren.

Fehlende Angebotsbepreisung des Bieters u. a. zu
diesem Titel
können nach VOB (A) § 16, Nr. 1 zum Ausschluss des
Angebotes führen.

Nach VOB (A) § 16, Nr. 6, (3.) wird der Einheitspreis
für die
Position Wartung- bei der Wirtschaftlichkeitsbewertung des
Angebotes für die Zuschlagserteilung als
Wertungskriterium
einbezogen.

Der Bieter erklärt mit seiner Kalkulation der Wartung,
dass er
diesbezügliche aktuelle herstellerspezifische
Wartungs- und
Servicevorgaben für seine angebotene Anlagentechnik in
vollem Umfang mit bei der Kalkulation der Wartung über
den
bezeichneten Zeitraum berücksichtigt hat.

**01.04.250 Wartung im 1 Jahr**
Wartung im 1 Jahr
Wartung, wie zuvor beschrieben, im 1. Jahr
Menge: 1,000 a

**01.04.260 Wartung im 2 Jahr**
Wartung im 2 Jahr
Wartung, wie zuvor beschrieben, im 2. Jahr
Menge: 1,000 a

**01.04.270 Wartung im 3 Jahr**
Wartung im 3 Jahr
Wartung, wie zuvor beschrieben, im 3. Jahr
Menge: 1,000 a

**01.04.280 Wartung im 4 Jahr**
Wartung im 4 Jahr
Wartung, wie zuvor beschrieben, im 4. Jahr
Menge: 1,000 a

USt %: 19,00
